# Horizontobservatorium - Sanierung
Angebotsaufforderung (GAEB 90, DA83)
DV-Nummer: 12-4-800
Währung: EUR
Auftraggeber: Regionalverband Ruhr, Kronprinzenstraße 4-6, 45128 Essen,

## Stahlbauarbeiten
Datum: 29.09.26

*Hinweis*
Hinweise zum Projekt Horizontobservatorium

1. Allgemeines

Die Ausschreibung zum Rückbau und der späteren
Sanierung des Horizontobservatoriums ist in folgende
Lose aufgeteilt:

Los 1: Abbruch- und Rückbauarbeiten
Los 2: Tiefbau- und Pflasterarbeiten
Los 3: Stahlbauarbeiten
Los 4: Bohrpfahlgründungsarbeiten
Los 5: Erdarbeiten
Los 6: Stahlbetonarbeiten
Los 7: Baustelleneinrichtung

Die allgemeine Beschreibung der auszuführenden
Bauleistungen sowie der örtlichen Gegebenheiten erfolgt
getrennt für jedes Los im Dokument "Neuerrichtung des
Horizontobservatoriums Halde "Hoheward" in Herten
- Allgemeine Bedingungen und Vorbemerkungen für die
Lose 03, 04, 05, 06 und 07".

Dieses Dokument ist Bestandteil der Vergabe- und
Vertragsunterlagen und bildet die Grundlage für die
Angebotserstellung.

2. Zufahrtswege und Verkehrsführung

Der Verkehr auf den öffentlichen Zufahrtswegen der
Halde und außerhalb dieser darf nicht beeinträchtigt
werden. Beschädigungen und Verschmutzungen
öffentlicher Verkehrsflächen sowie der
nichtöffentlichen
Zuwegungen vom Haldenfuß bis zur Baustelle auf dem
Haldenplateau sind zu vermeiden und, sofern sie
dennoch auftreten, vom jeweiligen AN zu beseitigen.
Die hierfür entstehenden Kosten sind in den
angebotenen Einheitspreisen einzukalkulieren. Es wird
darauf hingewiesen, dass es sich bei der Halde
Hoheward um ein öffentlich zugängliches und regional
bekanntes Erholungsgebiet mit z. T. erhöhtem
Publikumsverkehr (Fußgänger, Fahrradfahrer,
Mountainbiker etc.) handelt. Zudem ist darauf
hinzuweisen,
das auf dem Haldenkörper im Verlauf des Jahres
unterschiedliche Veranstaltungen wie Radrennen,
Wanderungen, Führungen etc. in unterschiedlicher Dauer
und in unterschiedlichem Ausmaß stattfinden.

Der AN verpflichtet sich, sich über die örtlichen
Gegebenheiten genauestens zu informieren, hinsichtlich
der
auf dem Haldenkörper geplanten Veranstaltungen kann
das durch den RVR betriebene Besucherzentrum
(Werner-Heisenberg-Straße 14  45699 Herten)
kontaktiert werden.

Bezüglich der Befahrbarkeit der Zuwegungen vom
Haldenfuß bis zum Haldentop wird auf die allgemeinen
Bedingungen und Vorbemerkungen, Abschnitt 2.2 ff.
verwiesen.

*Hinweis*
Zusätzliche Technische Vertragsbedingungen -
Baustelleneinrichtung

1. Grundlagen

Für die Leistungen dieses Gewerks gelten die VOB Teil
C, insbesondere die ATV DIN 18299 -  Allgemeine
Regelungen für Bauarbeiten jeder Art, sowie die
allgemein anerkannten Regeln der  Technik. Ergänzend zu
den in der VOB Teil C aufgeführten Normen und
Regelwerken gelten für die Kalkulation, Ausführung und
Abrechnung der Leistungen die Regelwerke der
nachstehend genannten Institutionen in der jeweils zum
Zeitpunkt der Ausführung gültigen Fassung:

DGUV  Deutsche Gesetzliche Unfallversicherung e. V.
DIN  Deutsches Institut für Normung e. V.

Darüber hinaus sind alle einschlägigen gesetzlichen,
behördlichen, berufsgenossenschaftlichen sowie
arbeitsschutz- und umweltrechtlichen Vorschriften
einzuhalten.

Die Baustelleneinrichtung ist so zu planen,
herzustellen, vorzuhalten und zurückzubauen, dass ein
sicherer,
ordnungsgemäßer und störungsfreier Bauablauf
gewährleistet ist.

2. Vorbereitung und Planung

Vor Errichtung seiner gewerkeeigenen
Baustelleneinrichtung hat der AN "Stahlbauarbeiten"
die örtliche
Bauüberwachung rechtzeitig zu informieren. Der AN
"Stahlbauarbeiten" ist verpflichtet, sich
eigenverantwortlich und vor Ausführungsbeginn mit der
örtlichen Bauüberwachung und dem AN
"Baustelleneinrichtung" über die seinerseits
vorgesehene Baustelleneinrichtung abzustimmen.

Werden im Zuge der Baustelleneinrichtung
Versorgungsanschlüsse unterbrochen oder getrennt, sind
diese
fachgerecht zu sichern. Die Lage der Trennstellen ist
nachweislich zu dokumentieren und im amtlichen
Lageplan zu vermerken.

3. Ausführung und Konstruktion

3.1 Allgemeine Grundlagen zur Kalkulation

Der AN hat den AG unverzüglich zu informieren, sofern
Rechte Dritter, insbesondere von Nachbarn, durch
seine Baustelleneinrichtung kurzfristig oder
vorübergehend im Verlauf der Baumaßnahme beeinträchtigt
werden oder werden können.

Die Informationspflicht besteht auch dann, wenn

Beeinträchtigungen lediglich vermutet werden,
vorhandene Bauwerke oder Bauteile beschädigt wurden
oder werden könnten oder
Zweifel über das Bestehen oder den Umfang von Rechten
Dritter bestehen.

Der AN trifft alle erforderlichen Maßnahmen zum Schutz
vor Winterschäden. Hierzu gehören insbesondere
die ggf. erforderliche Baustellenkontrolle sowie
unabhängig von der jeweiligen Rechtsträgerschaft  der
Schutz vorhandener Messeinrichtungen.

Sämtliche statische, konstruktive und
gründungstechnische Nachweise und Berechnungen für das
Aufstellen
von AN-eigenen Kränen, Aufzügen, Silos sowie sonstigen
baulichen Anlagen sind Leistungen des AN und in
dessen Kalkulation einzubeziehen.

Eine Baustelleneinrichtung auf Grasnarbe oder
Humusflächen ist nicht zulässig. Der AN gewährleistet,
dass
die Verlegung der für die Baumaßnahme erforderlichen
Ver- und Entsorgungsleitungen mindestens 10
Arbeitstage im Voraus, koordiniert und ohne
Behinderung Dritter erfolgen kann.

Die Planung der Baustelleneinrichtung, insbesondere
hinsichtlich Art, Zusammensetzung und Anzahl der
Container, ist dem AG nach Abstimmung mit allen
Beteiligten, Betroffenen und zuständigen Stellen
einschließlich der erforderlichen Genehmigungen
mindestens 10 Arbeitstage vor Ausführung zur Freigabe
vorzulegen.

Die Baustelleneinrichtung ist vom Baubeginn bis zur
mängelfreien Schlussabnahme der Leistungen des AN
im erforderlichen Umfang vorzuhalten, zu betreiben und
zu unterhalten. Ein teilweiser oder vollständiger
Abbau der Baustelleneinrichtung ist dem AG mindestens
10 Arbeitstage im Voraus anzuzeigen.

Nicht mehr benötigte Teile der Baustelleneinrichtung
sind nach Aufforderung des AG unverzüglich zu
entfernen.

Nach Abbau der Baustelleneinrichtung ist der
ursprüngliche Zustand der genutzten Flächen und
baulichen
Anlagen fachgerecht wiederherzustellen. Der
vollständige Rückbau der Baustelleneinrichtung hat
unverzüglich, spätestens jedoch innerhalb von 10
Arbeitstagen nach Aufforderung durch den AG zu
erfolgen.

Vor Beginn der Arbeiten hat der AN sämtliche
vorhandene Absteckungen, Festpunkte, Grenzsteine und
Höhenmarkierungen zu erfassen, zu dokumentieren und
während der Bauausführung gegen Beschädigung,
Veränderung oder Verlust zu sichern. Alle hierfür
erforderlichen Schutz-, Kennzeichnungs- und
Sicherungsmaßnahmen sind vom AN vorzusehen und in die
Kalkulation einzubeziehen.

3.2 Ausführung

3.2.1 Ver- und Entsorgung

Dieser Teil der Baustelleneinrichtung wird durch den
AN Baustelleneinrichtung - Los 07 besorgt.

3.2.2 Räumlichkeiten und Arbeitsmittel für den AG

Dieser Teil der Baustelleneinrichtung wird durch den
AN Baustelleneinrichtung - Los 07 besorgt.

3.2.3 Brandschutz

Durch die Leistungen des AN erforderliche
provisorische Brandschutzmaßnahmen während der
Bauausführung sind vom AN eigenverantwortlich zu
planen, in den Bauablauf zu integrieren und in der
Kostenkalkulation zu berücksichtigen. Dies gilt auch
für Maßnahmen an bestehenden oder in Betrieb
befindlichen Bauteilen des AG.

Dies betrifft insbesondere, jedoch nicht abschließend:

die Sicherstellung und Aufrechterhaltung von Flucht-
und Rettungswegen,
die Bereitstellung und Vorhaltung geeigneter
Löschmittel,
provisorische Abschottungen, Abdeckungen und
Abtrennungen,
erforderliche Kennzeichnungen und Beschilderungen,
brandschutztechnische Maßnahmen bei Heißarbeiten sowie
organisatorische Maßnahmen zur Vermeidung von Brand-
und Rauchentwicklung.

Der AN hat sicherzustellen, dass die
brandschutzrechtlichen Anforderungen während der
gesamten Bauzeit
eingehalten werden. Etwaige Auflagen der zuständigen
Behörden, der Feuerwehr oder sonstiger Träger
öffentlicher Belange sind zu berücksichtigen und
umzusetzen.

Sofern durch die Bauausführung des AN bestehende
brandschutztechnische Einrichtungen oder Funktionen
beeinträchtigt oder außer Kraft gesetzt werden, hat
der AN gleichwertige Ersatzmaßnahmen auf eigene
Kosten bereitzustellen und aufrechtzuerhalten.

3.2.4 Benachbarte Grundstücke/ angrenzende Bereiche

Betriebsabläufe auf benachbarten Grundstücken bzw.
auch nicht innerhalb des Baustellenbereichs
befindliche Bereiche der Halde dürfen durch den
Baustellenbetrieb nur in dem unvermeidbaren Umfang
beeinträchtigt werden. Der AN hat seine Leistungen so
zu planen und auszuführen, dass Beeinträchtigungen
Dritter möglichst vermieden werden. Die im Besitz des
AG befindlichen Grundstücke sind in Anlage 13
dargestellt.

Für durch seine Leistungen verursachte
Beeinträchtigungen übernimmt der AN die Verantwortung
und stellt
den AG von berechtigten Ansprüchen der
Grundstücksnachbarn und sonstiger Dritter frei, soweit
diese auf
Handlungen oder Unterlassungen des AN zurückzuführen
sind.

Erforderliche Zustimmungen, Vereinbarungen oder
Genehmigungen von Nachbarn oder sonstigen
Berechtigten, insbesondere für Kranüberschwenkungen,
Gerüststellungen, temporäre Nutzungen oder
Überbauungen, sind vom AN eigenverantwortlich, auf
eigenes Risiko und auf eigene Kosten einzuholen,
sofern diese durch seine Leistungen veranlasst sind.

3.2.5 AN-seitige Bauzäune

Durch den AG bzw. den AN "Baustelleneinrichtung" wird
die Baustelle und der Bereich der
Baustelleneinrichtung bauseits eingezäunt.

Sofern der AN weitere, über den bauseits
eingefriedeten Baustellenbereich hinaus gehende
Flächen in
Anspruch nehmen sollte, hat der AN einen ca. 2,00 m
hohen Bauzaun als Metallgitterzaun zum vorhandenen
Zaun herzustellen, vorzuhalten, zu unterhalten und
nach Abschluss der Arbeiten zurückzubauen.

Der Bauzaun ist statisch so auszulegen, dass eine
dauerhafter und standsicherer Aufstellung gewährleistet
ist. Es wird ausdrücklich darauf hingewiesen, dass
sich die Baustelle auf einem exponierten Haldenplateau
mit erhöhter Windbeanspruchung befindet. Diese
Randbedingungen sind bei Planung, Dimensionierung und
Befestigung zu berücksichtigen.

Der AN ist für den Unterhalt seines Bauzauns über die
gesamte Dauer der Bauzeit verantwortlich. Dies
umfasst nicht nur die funktionale Standsicherheit,
sondern auch den repräsentativen Zustand der
Zaunanlage. Hierzu gehört insbesondere die
unverzügliche Entfernung von Graffiti und sonstigen
Verunreinigungen.

3.2.6 Werbung

Jegliche Werbung, am Bauvorhaben selbst oder an der
Baustelleneinrichtung des AN, bedarf der
ausdrücklichen vorherigen Zustimmung des AG.

Der AN wird Werbung für sein Unternehmen nur in
angemessenem Umfang und in repräsentativer Art am
Bauvorhaben und an der Baustelleneinrichtung anbringen.

3.2.7 Baustelleneinrichtungsplan

Der AN "Stahlbauarbeiten" plant seine
gewerkespezifische Baustelleneinrichtung unter
Abstimmung mit der
örtlichen Bauüberwachung und der Planung des AN
"Baustelleneinrichtung" eigenverantwortlich und legt
der
örtlichen Bauüberwachung innerhalb von 10 Arbeitstagen
nach erfolgter Abstimmung, einen
Baustelleneinrichtungsplan zur Prüfung und Freigabe
vor. Dabei sind etwaige Vorgaben des AG zu
berücksichtigen.

Der Baustelleneinrichtungsplan hat insbesondere die
Kennzeichnung und Darstellung folgender
Einrichtungen zu enthalten:

ggf. notwendige zusätzliche Einzäunungen und
Absperrungen,
Containerstandorte und Stellplätze,
Verkehrs-, Lager- und Arbeitsflächen sowie
sonstige für die Baustelleneinrichtung erforderliche
Anlagen und Einrichtungen.

Sofern erforderlich, ist der
Baustelleneinrichtungsplan bauablauf- bzw.
phasenbezogen zu erstellen. Der
jeweils gültige Plan ist nach Abstimmung des AN mit
den zuständigen Behörden und Versorgungsträgern
dem AG mindestens 10 Arbeitstage vor Umsetzung zur
Prüfung und Freigabe vorzulegen.

3.2.8 Behandlung der Bauabfallmaterialien

Die Entsorgung der Bauabfallmaterialien ist unter
Einhaltung der Bestimmungen des
Kreislaufwirtschaftsgesetzes (KrWG) des Bundes in der
jeweils gültigen Fassung durchzuführen.

Sämtliche Bauabfallmaterialien sind sortenrein nach
Abfallschlüsselnummer (AVV) zu trennen und in
getrennten, verschließbaren Containern zu sammeln. Von
der Pflicht zur artenspezifischen Trennung darf nur
abgewichen werden, sofern der AG dies ausdrücklich
genehmigt und keine behördlichen Auflagen
entgegenstehen. Gefüllte Container sind vom AN ohne
gesonderte Aufforderung unverzüglich abfahren zu
lassen.

Vor dem Abtransport von Abbruch- oder
Bauabfallmaterialien ist die abzurechnende Menge durch
Unterschrift des AG auf dem jeweiligen Übernahme- bzw.
Begleitschein vom AN bestätigen zu lassen.

Werden kontaminierte Abbruchmaterialien oder
kontaminierte Stoffe angetroffen, sind diese durch den
AN
unter gutachterlicher Begleitung ordnungsgemäß zu
entsorgen. Hierzu zählen insbesondere sämtliche
schadstoffbelasteten Baustoffe, wie Dämm-, Dicht- und
Isolierstoffe sowie Brandschutzverkleidungen,
einschließlich Materialien aus Asbest oder
asbesthaltigen Stoffen.

Die Entsorgung gefährlicher Abfälle hat auf Grundlage
genehmigter Entsorgungsnachweise bzw.
Sammelentsorgungsnachweise im elektronischen
Abfallnachweisverfahren (eANV) gemäß
Nachweisverordnung (NachwV) durch zugelassene
Entsorgungsfachbetriebe und Spediteure zu erfolgen.
Der AN hat dem AG die ordnungsgemäße Entsorgung durch
Mitteilung seiner im ZKS-Abfall registrierten
behördlichen Nummer und Rolle nachzuweisen.

Nicht gefährliche Abbruchmaterialien sind entsprechend
den jeweils geltenden landesrechtlichen
Bestimmungen einer zugelassenen Verwertungs- oder
Entsorgungsanlage zuzuführen. Ein
ordnungsgemäßer Entsorgungsnachweis bildet die
Grundlage für die Abrechnung. Die Entsorgung dieser
Materialien wird auf Grundlage des nachgewiesenen
Entsorgungsumfangs gesondert vergütet, sofern dies in
den Leistungspositionen vorgesehen ist.

4. Abrechnung/ Rechnungslegung

Soweit die Baustelleneinrichtung als Bestandteil des
Leistungsverzeichnisses beschrieben und beauftragt ist
und über den Zeitraum der Leistungserbringung der
Bauleistungen des AN hinaus vorgehalten werden soll,
steht dem AN mit Fertigstellung seiner Bauleistungen
das Recht auf Teilabnahme sowie auf
Teilschlussrechnungslegung zu. Dies gilt auch dann,
wenn der Leistungsbestandteil der
Baustelleneinrichtung zu diesem Zeitpunkt noch nicht
vollständig zurückgebaut ist.

Sofern die Baustelleneinrichtung nicht in gesonderten
Leistungspositionen nach Aufbau, Vorhaltung, Betrieb
und Rückbau differenziert beschrieben ist, ist der AN
berechtigt, nach vollständigem Aufbau der
Baustelleneinrichtung einen Abrechnungsanteil von bis
zu 50 % der vereinbarten Gesamtvergütung der
Baustelleneinrichtung in Rechnung zu stellen.

Die Restvergütung wird für die Leistungen der
Vorhaltung, des Betriebs und des Rückbaus der
Baustelleneinrichtung entsprechend dem
Leistungsfortschritt und spätestens mit deren
vollständiger
Erbringung abgerechnet.

*Hinweis*
Zusätzliche Technische Vertragsbedingungen -
Gerüstarbeiten
1. Grundlagen
Für die Leistungen dieses Gewerks gelten die VOB Teil
C, insbesondere die ATV DIN 18451 Gerüstarbeiten,
sowie die allgemein anerkannten Regeln der Technik.
Ergänzend gelten die einschlägigen Regelwerke der
nachstehend genannten Institutionen in der jeweils zum
Zeitpunkt der Ausführung gültigen Fassung als
Grundlage für Kalkulation und Ausführung der
Leistungen:
DGUV: Deutsche Gesetzliche Unfallversicherung e. V.,
DIN: Deutsches Institut für Normung e. V.,
TRBS: Technische Regeln für Betriebssicherheit.

2. Vorbereitung und Planung
Der AN ist für die eigenverantwortliche Planung und
Organisation seines baustelleninternen Arbeitsablaufes
im Rahmen der vertraglich geschuldeten Leistungen
verantwortlich.
Alle im Zuge der ordnungsgemäßen Ausführung der
ausgeschriebenen Gerüstarbeiten erforderlichen,
bauablaufbedingten Aufwendungen, wie z. B. der Einsatz
von Hebezeugen, innerbetriebliche Transportmittel,
temporäre Bauzwischenzustände, Provisorien,
Unterstützungen, Hilfskonstruktionen, Lehren o. Ä.,
gelten
soweit sie zur Erbringung der im Leistungsverzeichnis
beschriebenen Leistungen erforderlich und
vorhersehbar sind  als mit der Leistung abgegolten und
werden nicht gesondert vergütet.
Leistungen, die über den beschriebenen Leistungsumfang
hinausgehen oder aufgrund von Änderungen des
Bauablaufes, zusätzlicher Anforderungen oder nicht
vorhersehbarer Umstände erforderlich werden, sind
hiervon ausgenommen und gesondert zu vergüten.

*Hinweis*
Zusätzliche Technische Vertragsbedingungen -
Stahlbauarbeiten
1. Anzuwendende ZTV
Für die Stahlbauarbeiten an dem vorliegenden
Ingenieurbauwerk gelten die ZTV-ING "Zusätzliche
Technische Vertragsbedingungen und Richtlinien für
Ingenieurbauten", insbesondere die für den Stahlbau
einschlägigen Teile, in der jeweils zum Zeitpunkt der
Ausführung gültigen Fassung.
Die Regelungen der ZTV-ING sind verbindlicher
Bestandteil des Vertrages, soweit sie auf die
ausgeschriebenen Leistungen Anwendung finden.
2. Anzuwendende Normen
Für die Ausführung der Stahlbauarbeiten gelten
ergänzend zu den ZTV-ING:
die Bestimmungen der VOB Teil C, insbesondere die
einschlägigen ATV,
die allgemein anerkannten Regeln der Technik,
die einschlägigen Eurocodes einschließlich der
zugehörigen nationalen Anhänge,
DIN EN 1090 - "Ausführung von Stahltragwerken und
Aliminiumtragwerken",
DIN EN ISO 3834  "Qualitätsanforderungen für das
Schmelzschweißen von metallischen Werkstoffen",
die jeweils zutreffenden Werkstoff-, Prüf- und
Ausführungsnormen,

jeweils in der zum Zeitpunkt der Ausführung gültigen
Fassung.
3. Sonstige technische Vorschriften und Vorgaben
Ergänzend für das Gewerk "Stahlbauarbeiten" sind die
projektspezifischen Vorgaben aus den
Vertragsunterlagen, den genehmigten Ausführungs- und
Werkstattzeichnungen, den statischen
Berechnungen  verbindlich einzuhalten.
Bei Abweichungen oder Widersprüchen zwischen einzelnen
Regelwerken gilt folgende Rangfolge:
Vertrag und Leistungsverzeichnis, einschließlich der
"Allgemeinen Bedingungen und Vorbemerkungen"
ZTV-ING
VOB/C (ATV)
sonstige technische Normen und Richtlinien

4. Technische Lieferbedingungen (TL), Prüfvorschriften
(TP)
Für die Stahlbauarbeiten gelten die in den maßgebenden
Normen und Regelwerken, insbesondere den
ZTV-ING, festgelegten Technischen Lieferbedingungen
(TL) und Prüfvorschriften (TP), soweit sie auf die
ausgeschriebenen Leistungen Anwendung finden.
Maßgebend sind die TL und TP in der zum Zeitpunkt der
Ausführung gültigen Fassung, sofern vertraglich
nichts Abweichendes geregelt ist.
5. Ausführung
Vor Arbeitsunterbrechungen hat der AN
"Stahlbauarbeiten" sicherzustellen, dass keine
Gefährdung Dritter
durch Zwischenmontage-, Bau- oder Montagezustände
entsteht.
Dies umfasst insbesondere das Sichern, Abstützen oder
Entfernen von hängenden Bauteilen sowie von
instabilen oder geneigten Konstruktionsteilen.
Die hierfür erforderlichen temporären
Sicherungsmaßnahmen sind vom AN im Rahmen der
vertraglich
geschuldeten Leistungen zu planen, auszuführen und
aufrechtzuerhalten, soweit diese aus dem Bauablauf
und den Montagebedingungen vorhersehbar sind, und
gelten als mit der Leistung abgegolten.

### Los 01 Baustelleneinrichtung

**01.001 Baustelleneinrichtung**
Der AN "Stahlbauarbeiten" hat alle zur vertragsgemäßen
Ausführung der Leistungen seines Gewerks
erforderlichen Geräte,
Maschinen, Werkzeuge und sonstigen Betriebsmittel auf
die
Baustelle zu liefern, aufzustellen, betriebsfähig zu
halten, während
der gesamten Bauzeit vorzuhalten und nach Abschluss der
Arbeiten wieder zu entfernen. Dies umfasst insbesondere
Transport, Montage, Betrieb, Unterhaltung, Wartung
sowie den
vollständigen Abbau.

Container, Anschlüsse und Medienversorgung für das
eigene
Gewerk

Baubürocontainer, Aufenthalts- und Sozialcontainer,
Werkstatt-
und Lagercontainer bereitstellen und vorhalten

Der Anschluss der Container an vorhandene, AG-seitig
bereitgestellte Baustrom- und Bauwasseranschlüsse ist
durch den
AN "Stahlbauarbeiten" herzustellen. Die Einrichtung
erforderlicher
Kommunikationsanschlüsse (z. B. Telefon, Internet)
sowie sämtliche
Nutzungs- und Verbrauchskosten für Strom, Wasser und
Sanitärcontainer sind vom AN zu tragen und gelten als
mit der
Leistung abgegolten.

Baustellenlogistik und Flächen für das eigene Gewerk
Sofern die durch den AG ausgewiesenen Lager- oder
Arbeitsflächen
für die ordnungsgemäße Ausführung der Leistungen des
AN nicht
ausreichen, hat der AN erforderliche zusätzliche
Flächen
einschließlich ausreichender Einfriedung und ggf.
notwendiger
Erdarbeiten auf eigene Kosten herzustellen, zu
unterhalten und nach
Abschluss der Arbeiten wieder zurückzubauen. Zufahrten,
innerbetriebliche Transportwege, Wege zur Halde sowie
Rangierflächen, die für das eigene Gewerk erforderlich
sind, sind
vom AN während der Bauzeit betriebsfähig zu halten.

Sicherungseinrichtungen
Der AN hat alle für sein Gewerk erforderlichen
Sicherungsmaßnahmen vorzusehen, insbesondere:

lastverteilende Unterlagen für Hebezeuge und Gerüste,
Absperrungen, Beschilderungen und Beleuchtung,
Sicherung der Baustelle gegen unbefugtes Betreten.

Nach Rückbau der Einrichtungen sind die betroffenen
Flächen
ordnungsgemäß wiederherzustellen.

Rückbau und Wiederherstellung
Nach Abschluss seiner Arbeiten hat der AN sämtliche
seiner
Baustelleneinrichtungen vollständig zurückzubauen,
einschließlich
Abtransport und ordnungsgemäßer Entsorgung.
Provisorisch
hergestellte Flächen, Wege oder Einrichtungen sind zu
entfernen
und der ursprüngliche Zustand ist fachgerecht
wiederherzustellen.
Menge: 1,000 psch

### Los 02 Technische Bearbeitung

**02.001 Vermessungsarbeiten**
Vermessungstechnische Aufnahme der vorhandenen und
fertiggestellten Gründungskonstruktionen als Grundlage
für die
Werkstattplanung der Stahlkonstruktion.

Die Leistung umfasst die vollständige Erfassung der
Lage und
Höhe aller Ankerstäbe im Bereich der vorhandenen
(Meridian- und
Äquatorbogen) sowie der neu erstellten (Äquatorstützen)
Fundamente sowie der Geometrie aller vorhandenen und
neu
erstellten Widerlagerkonstruktionen. Die Ergebnisse
dienen als
verbindliche Grundlage für die Werkstatt- und
Ausführungsplanung.

Zusätzlich ist eine die Fertigung und Montage
begleitende
vermessungstechnische Kontrolle durch qualifiziertes
Fachpersonal
durchzuführen, um die maß- und lagegerechte Ausführung
der
Bauteile sicherzustellen.

Alle vermessungstechnischen Leistungen sind gemäß den
anerkannten Regeln der Vermessungstechnik, den
einschlägigen
Normen sowie den technischen Richtlinien auszuführen
und
vollständig zu dokumentieren.

Leistungsumfang
Bestandsaufnahme der Gründungskonstruktion (vorhandene
und neu erstellte Fundamente),
Lage- und Höhenerfassung sämtlicher Ankerstäbe,
Erfassung der Geometrie angrenzender
Widerlagerkonstruktionen,
Fertigungs- und Montagenachweise mit laufenden vermessungstechnischen Kontrollen,
Erstellung vollständiger Dokumentationsunterlagen,
bestehend
aus Messprotokollen, Plänen und digitalen Daten.

Die Leistung umfasst sämtliche zur vertragsgemäßen
Ausführung
erforderlichen Nebenleistungen.
Menge: 1,000 psch

**02.002 Baubehelfe**
Erstellung aller notwendigen statischen Berechnungen
und
Ausführungszeichnungen (jeweils prüffähig) sowie aller
Mess- und
Prüfprotokolle für sämtliche erforderliche Baubehelfe
in
Zusammenhang mit der Montage der neuen
Bogenkonstruktion.

Die Unterlagen sind durch den AN zu erstellen, zu
vervielfältigen
und der Bauoberleitung des AG zur Prüfung vorzulegen.

Die Leistung umfasst sämtliche zur Erstellung,
Zusammenstellung
und Vorlage der Unterlagen erforderlichen
Nebenleistungen.
Menge: 1,000 psch

**02.003 Werkstattplanung/ Anschlussstatik**
Erstellung sämtlicher für die Werkstattplanung
erforderlicher
Zeichnungen und statischer Berechnungen jeweils in
prüffähiger
Form.

Die Unterlagen sind durch den AN zu erstellen, zu
vervielfältigen
und der Bauoberleitung des AG zur Prüfung vorzulegen.

Leistungsumfang
Erstellung der für die Fertigung erforderlichen
Werkstattpläne,
Erstellung von Schweißplänen mit Angaben zu
Schweißnahtanweisungen,
Schweißnahtfolgen,
Schweißfolgen,
Erstellung der statischen Berechnungen für
Montagezustände
und Montagestöße,
Zusammenstellung, Vervielfältigung und Vorlage aller
Unterlagen zur Prüfung.

Die Leistung umfasst sämtliche zur vertragsgemäßen
Planung,
Dokumentation und Vorlage erforderlichen
Nebenleistungen.
Menge: 1,000 psch

**02.004 Erstellung Wartungsbuch**
Zusammenstellung sämtlicher für die Wartung des
Bauwerks
erforderlichen Produktunterlagen, Nachweise und
technischen
Dokumentationen der verwendeten Baustoffe, Bauteile und
Materialien.

Die für die intervallmäßige Inspektion, Wartung und
Instandhaltung
des Bauwerks erforderlichen Angaben sind in einem
Wartungsbuch systematisch aufzubereiten und
vollständig zu
dokumentieren.

Leistungsumfang
Sammlung und Zusammenstellung aller relevanten
Produktdatenblätter, Zulassungen, Prüfzeugnisse und
Herstellerangaben,
Dokumentation der wartungs- und
instandhaltungsrelevanten
Bauteile einschließlich empfohlener Inspektions- und
Wartungsintervalle,
Erstellung und Übergabe eines vollständigen
Wartungsbuchs
als Grundlage für den späteren Betrieb des Bauwerks,
alle zur ordnungsgemäßen Zusammenstellung, Aufbereitung
und Übergabe erforderlichen Nebenleistungen.
Menge: 1,000 psch

### Los 03 Stahlkonstruktion

**03.001 Stahlkonstruktion Meridianbogen**
Werkseitige Herstellung, Lieferung und Montage der
Stahlkonstruktion "Meridianbogen".

Herstellung von nahtlosen, warmgefertigten Rohrbögen
mit einem
Außendurchmesser von d = 1.422 mm, einschließlich
Ringflanschen sowie sämtlicher werkseitig auszuführender
Schweißarbeiten,
gemäß den Plänen D004 und D006.

Ausführung in der Stahlsorte S355 J2 / S355 NL unter
Berücksichtigung des erhöhten Prüfumfangs gemäß den
projektspezifischen Ausschreibungsunterlagen, Abschnitte 4.4
und 4.6.

Leistungsumfang
5 Rohrsegmente (Segmente 15)
Wanddicke t = 30 mm

Die Leistung umfasst sämtliche zur vertragsgemäßen
Herstellung,
Lieferung und Montage erforderlichen Nebenleistungen.
Menge: 125,400 t

**03.002 Stahlkonstruktion Äquatorbogen**
Werkseitige Herstellung, Lieferung und Montage der
Stahlkonstruktion "Äquatorbogen".

Herstellung von nahtlosen, warmgefertigten Rohrbögen
mit einem
Außendurchmesser von d = 1.422 mm, einschließlich
Ringflanschen sowie sämtlicher werkseitig auszuführender
Schweißarbeiten,
gemäß den Plänen D001 und D007.

Ausführung in der Stahlsorte S355 J2 / S355 NL unter
Berücksichtigung des erhöhten Prüfumfangs gemäß den
projektspezifischen Ausschreibungsunterlagen, Abschnitte 4.4
und 4.6.

Leistungsumfang
6 Rohrsegmente (Segmente 6-8)
Wanddicke t = 30 mm

Die Leistung umfasst sämtliche zur vertragsgemäßen
Herstellung,
Lieferung und Montage erforderlichen Nebenleistungen.
Menge: 127,100 t

**03.003 Fußpunkt Meridianbogen Nord**
Werkseitige Herstellung, Lieferung und Montage des
Fußpunktes
"Meridianbogen Nord".

Herstellung eines nahtlosen, warmgefertigten
Rohrbogens mit
einem Außendurchmesser von d = 1.422 mm,
einschließlich Ringsteifen, Fußplatten, Fußsteifen sowie Schubknaggen.

Ausführung in den Stahlsorten S355 J2 / S355 NL,
einschließlich
sämtlicher werkseitig auszuführender Schweißarbeiten
sowie der
Lieferung und Montage verstärkter Unterlegscheiben für
die
Ankerstäbe, gemäß den Plänen D001 und D007.

Die Ausführung erfolgt unter Berücksichtigung des
erhöhten
Prüfumfangs gemäß den projektspezifischen
Ausschreibungsunterlagen, Abschnitte 4.4 und 4.6.

Leistungsumfang
Fußpunkte Meridianbogen Nord
Wanddicken t = 50 mm und t = 100 mm

Die Leistung umfasst sämtliche zur vertragsgemäßen
Herstellung,
Lieferung und Montage erforderlichen Nebenleistungen.
Menge: 28,700 t

**03.004 Fußpunkt Meridianbogen Süd**
Werkseitige Herstellung, Lieferung und Montage des
Fußpunktes
"Meridianbogen Süd".

Herstellung eines nahtlosen, warmgefertigten
Rohrbogens mit
einem Außendurchmesser von d = 1.422 mm,
einschließlich Ringsteifen, Fußplatten, Fußsteifen sowie Schubknaggen.

Ausführung in den Stahlsorten S355 J2 / S355 NL,
einschließlich
sämtlicher werkseitig auszuführender Schweißarbeiten
sowie der
Lieferung und Montage verstärkter Unterlegscheiben für
die Ankerstäbe, gemäß den Plänen D001 und D007.

Die Ausführung erfolgt unter Berücksichtigung des
erhöhten
Prüfumfangs gemäß den projektspezifischen
Ausschreibungsunterlagen, Abschnitte 4.4 und 4.6.

Leistungsumfang
Fußpunkte Meridianbogen Süd
Wanddicke t = 30 mm und t = 80 mm

Die Leistung umfasst sämtliche zur vertragsgemäßen
Herstellung,
Lieferung und Montage erforderlichen Nebenleistungen.
Menge: 18,500 t

**03.005 Fußpunkte Äquatorbogen Ost/West**
Werkseitige Herstellung, Lieferung und Montage der
Fußpunkte
"Äquatorbogen Ost" und "Äquatorbogen West".

Herstellung von nahtlosen, warmgefertigten Rohrbögen
mit einem
Außendurchmesser von d = 1.422 mm, einschließlich
Ringsteifen,
Fußplatten, Fußsteifen sowie Schubknaggen.

Ausführung in den Stahlsorten S355 J2 / S355 NL,
einschließlich
sämtlicher werkseitig auszuführender Schweißarbeiten
sowie der
Lieferung und Montage verstärkter Unterlegscheiben für
die
Ankerstäbe, gemäß den Plänen D002 und D007.

Die Ausführung erfolgt unter Berücksichtigung des
erhöhten
Prüfumfangs gemäß den projektspezifischen
Ausschreibungsunterlagen, Abschnitte 4.4 und 4.6.

Leistungsumfang
2 Fußpunkte Äquatorbogen (Ost / West)
Wanddicken t = 30 mm und t = 80 mm

Die Leistung umfasst sämtliche zur vertragsgemäßen
Herstellung,
Lieferung und Montage erforderlichen Nebenleistungen.
Menge: 40,700 t

**03.006 Zwischenstützen Äquatorbogen**
Werkseitige Herstellung, Lieferung und Montage der
Zwischenstützen des Äquatorbogens.

Herstellung von nahtlosen, warmgefertigten Rohrstützen
mit einem
Außendurchmesser von d = 1.422 mm, einschließlich
Ringsteifen,
Fußplatten, Fußsteifen sowie Schubknaggen.

Ausführung in den Stahlsorten S355 J2 / S355 NL,
einschließlich
sämtlicher werkseitig auszuführender Schweißarbeiten
sowie der
Lieferung und Montage verstärkter Unterlegscheiben für
die Ankerstäbe, gemäß den Plänen D003 und D007.

Die Ausführung erfolgt unter Berücksichtigung des
erhöhten
Prüfumfangs gemäß den projektspezifischen
Ausschreibungsunterlagen, Abschnitte 4.4 und 4.6.

Leistungsumfang
2 Zwischenstützen Äquatorbogen
Wanddicken t = 30 mm und t = 80 mm

Die Leistung umfasst sämtliche zur vertragsgemäßen
Herstellung,
Lieferung und Montage erforderlichen Nebenleistungen.
Menge: 58,400 t

**03.007 Knotenpunkt zwischen Meridian und Äquatorbogen**
Werkseitige Herstellung, Lieferung und Montage des
Knotenpunktes zur Verbindung von Meridian- und
Äquatorbogen
mit Koppelrohr mit einem Außendurchmesser von d = 864
mm,
einschließlich Ringflanschen.

Ausführung in den Stahlsorten S355 J2 / S355 NL,
einschließlich
sämtlicher werkseitig auszuführender Schweißarbeiten,
gemäß
Plan D004.

Die Ausführung erfolgt unter Berücksichtigung des
erhöhten
Prüfumfangs gemäß den projektspezifischen
Ausschreibungsunterlagen, Abschnitte 4.4 und 4.6.

Leistungsumfang
1 Knotenpunkt Meridian- und Äquatorbogen

Die Leistung umfasst sämtliche zur vertragsgemäßen
Herstellung,
Lieferung und Montage erforderlichen Nebenleistungen.
Menge: 9,500 t

**03.008 Anschlüsse der Zwischenstützen mit dem Äquatorbogen**
Werkseitige Herstellung, Lieferung und Montage der
Anschlüsse
zwischen Äquatorbogen und Zwischenstützen inkli.
Koppelrohr mit
einem Außendurchmesser von d = 864 mm, einschließlich
Ringflanschen.

Ausführung in den Stahlsorten S355 J2 / S355 NL,
einschließlich
sämtlicher werkseitig auszuführender Schweißarbeiten,
gemäß
Plan D004.

Die Ausführung erfolgt unter Berücksichtigung des
erhöhten
Prüfumfangs gemäß den projektspezifischen
Ausschreibungsunterlagen, Abschnitte 4.4 und 4.6.

Leistungsumfang
2 Knotenpunkte Zwischenstützen  Äquatorbogen

Die Leistung umfasst sämtliche zur vertragsgemäßen
Herstellung,
Lieferung und Montage erforderlichen Nebenleistungen.
Menge: 18,800 t

**03.009 Hochfeste Schrauben für Ringflanschverbindungen**
Lieferung und Montage hochfester Schrauben für die
vorgespannten Ringflanschverbindungen der
Bogensegmente.

Ausführung mit hochfesten Schrauben M36,
Festigkeitsklasse
10.9, einschließlich Muttern und Unterlegscheiben,
fachgerecht
montiert und vorgespannt gemäß den anerkannten Regeln
der
Technik sowie den einschlägigen Normen.

Die Ausführung erfolgt unter Berücksichtigung des
erhöhten
Prüfumfangs gemäß den projektspezifischen
Ausschreibungsunterlagen, Abschnitte 4.4 und 4.6.

Die Leistung umfasst sämtliche zur ordnungsgemäßen
Montage
erforderlichen Nebenleistungen.
Menge: 912,000 Stk

**03.010 Verguss Fußplatten und Schubknaggen**
Verguss der Fußplatten und Schubknaggen mit einem
hochfließfähigen, quellenden Vergussbeton mit hoher
Früh- und
Endfestigkeit gemäß DAfStb-Richtlinie.

Ausführung mit Vergussbeton der Druckfestigkeitsklasse
C 60/75
und Frühfestigkeitsklasse A.

Leistungsumfang
Säuberung und fachgerechte Vorbereitung der
Vergussbereiche
Entfernung von Verfüll- und Fremdmaterial aus den
Aussparungen
Vorbereitung der Aussparungen für die Schubknaggen
Unterfütterung der Fußplatten
fachgerechter Einbau und Nachbehandlung des
Vergussbetons

Ausführung für
die Bestandsfundamente der Rohrbögen gemäß Plänen D001
und D002 mit zwei bzw. vier Schubknaggen,
die neuen Fundamente unter den Äquatorstützen gemäß
Plan
D003 mit zwei Schubknaggen.

Die Leistung umfasst sämtliche zur vertragsgemäßen
Ausführung
erforderlichen Nebenleistungen.

Angebotenes Fabrikat Vergussbeton:
Menge: 6,000 Stk

**03.011 Vorspannen Ankerstäbe**
Kontrolliertes Aufbringen der Vorspannung der
Ankerstäbe für:

die Bestandsfundamente der Rohrbögen gemäß Plänen D001
und D002,
die neuen Fundamente unter den Äquatorstützen gemäß
Plan
D003.

Die Leistung umfasst die fachgerechte Vorbereitung der
Ankerstäbe einschließlich Reinigung und Schmierung
sowie das
kontrollierte Aufbringen der Vorspannkräfte nach dem
vorgesehenen Montageverfahren.

Eingeschlossen sind sämtliche hierfür erforderlichen
Arbeits-,
Geräte- und Materialaufwendungen sowie alle
Nebenleistungen zur
ordnungsgemäßen und sicheren Ausführung.
Menge: 96,000 Stk

**03.012 Befestigungskonstruktion Schwingungstilger**
Werkseitige Herstellung, Lieferung und werkseitiger
Einbau der
Befestigungskonstruktion für den Schwingungstilger.

Herstellung der Anschlussbleche zur Befestigung der
Rahmenkonstruktion der Schwingungstilger gemäß den
Vorgaben
des gewählten Schwingungstilger-Systems und gemäß Plan
D005.

Ausführung in der Stahlsorte S355 J2, einschließlich
sämtlicher
werkseitig auszuführender Schweißarbeiten, Bohrungen
sowie
Schraubverbindungen.

Die Ausführung erfolgt unter Berücksichtigung des
erhöhten
Prüfumfangs gemäß den projektspezifischen
Ausschreibungsunterlagen, Abschnitte 4.4 und 4.6.

Die Leistung umfasst sämtliche zur vertragsgemäßen
Herstellung
und Montage erforderlichen Nebenleistungen.
Menge: 72,000 Stk

**03.013 Wartungsöffnungen Schwingungstilger**
Werkseitige Herstellung, Lieferung und Montage der
seitlichen
Wartungsöffnungen für die Schwingungstilger.

Herstellung von luftdichten, passgenauen
Wartungsöffnungen mit
Deckeln in der Stahlsorte S355 J2, gemäß Plan D005.

Ausführung
Durchmesser der Wartungsöffnungen: d = 350 mm
Deckelstärke: t = 6 mm
Umlaufende Verschraubung mit Hohlschrauben
Umlaufende Dichtungsstreifen zur Sicherstellung der
Luftdichtheit

Die Leistung umfasst sämtliche erforderlichen
Fräsarbeiten sowie
alle werkseitig auszuführenden Schweißarbeiten,
Bohrungen und
Schraubverbindungen.

Die Ausführung erfolgt unter Berücksichtigung des
erhöhten
Prüfumfangs gemäß den projektspezifischen
Ausschreibungsunterlagen, Abschnitte 4.4 und 4.6.

Leistungsumfang
9 Wartungsöffnungen für Schwingungstilger

Die Leistung umfasst sämtliche zur vertragsgemäßen
Herstellung,
Lieferung und Montage erforderlichen Nebenleistungen.
Menge: 36,000 Stk

**03.014 Anschweiß-Gewindebolzen für Markierungen auf den Rohrbögen**
Anschweiß-Gewindebolzen für Markierungen auf den
Rohrbögen

Werkseitige Herstellung, Lieferung und Montage von
Anschweiß-
Gewindebolzen zur Befestigung von Gradmarkierungen
sowie
Markierungen der Sonnenbahn.

Lieferung und Montage von je zwei
Anschweiß-Gewindebolzen
M16, galvanisch verzinkt, zur Anbringung der
Markierungen auf:

dem Meridianbogen,
dem Äquatorbogen,
den zusätzlichen Abstützungen des Äquatorbogens,

gemäß den Plänen D1, D7 und D244.

Ergänzend zu den Planunterlagen erfolgt die
Positionierung der
Anschweiß-Gewindebolzen für die zwei Markierungen der
Sonnenbahn auf dem Meridianbogen bei ± 23,4°.

Die äquivalente Positionierung auf den beiden
Abstützungen des
Äquatorbogens erfolgt jeweils für eine Markierung pro
Abstützung
bei - 23,4°.

Die Ausführung erfolgt unter Berücksichtigung des
erhöhten
Prüfumfangs gemäß den projektspezifischen
Ausschreibungsunterlagen, Abschnitte 4.4 und 4.6.

Die Leistung umfasst sämtliche werkseitig
auszuführenden
Schweißarbeiten sowie alle zur ordnungsgemäßen Montage
erforderlichen Nebenleistungen.
Menge: 69,000 Stk

**03.015 Unterkonstruktion Gitterrostabdeckungen Zwischenstützen Äquator**
Herstellung, Lieferung und Montage der
Unterkonstruktion für die
Gitterrostabdeckung im Bereich der Fundamente der
Zwischenstützen gemäß Plan D003.

Ausführung der Unterkonstruktion aus Profilstahl in
der Stahlsorte
S355 J2, bestehend aus Trägern aus IPE-, HEA- und
L-Profilen.
Korrosionsschutz durch Feuerverzinkung gemäß DIN EN ISO
1461.

Leistungsumfang:
Herstellung und Montage der Profilstahlkonstruktion
sämtliche erforderlichen Kopf-, Fuß- und
Anschlussbleche
alle notwendigen Bohrungen, Schraubverbindungen und
Schweißarbeiten
alle zur vertragsgemäßen Ausführung erforderlichen
Nebenleistungen

Nicht in dieser Position enthalten
Dübelverbindungen zur Befestigung der
Unterkonstruktion an der
Fundamentkonstruktion. Diese Leistungen werden unter
Position
03.04.05 gesondert vergütet.
Menge: 0,600 t

**03.016 Vorhandene Unterkonstruktion Gitterrostabdeckungen West + Ost**
Wiedereinbau der vorhandenen Unterkonstruktion für die
Gitterrostabdeckung im Bereich der Fundamente des
Äquatorbogens West und Ost gemäß Plan D002. Ausführung
der
vorhandenen Unterkonstruktion aus Profilstahl in der
Stahlsorte
S235 JR, bestehend aus Trägern aus IPE-, HEA- und
L-Profilen,
mit bestehendem Korrosionsschutz durch Feuerverzinkung
gemäß
DIN EN ISO 1461.

Leistungsumfang
Transport der außerhalb des Baufelds in einer örtlichen
Lagerhalle bzw. Lagercontainern eingelagerten
Unterkonstruktionen (Fahrweg Baustelle - Lagerhale/
Container
ca. 6 km)
fachgerechter Wiedereinbau der vorhandenen
Unterkonstruktion
ggf. erforderliche Anpassungs- und Montagearbeiten im
Zuge
des Wiedereinbaus
sämtliche erforderliche Kopf-, Fuß- und Anschlussbleche
alle notwendigen Bohrungen, Schraubverbindungen und
Schweißarbeiten
alle zur vertragsgemäßen Ausführung erforderlichen
Nebenleistungen

Der Wiedereinbau erfolgt unter der Annahme eines
ordnungsgemäßen Zustands der vorhandenen Unterkonstruktion,
ggf.
erforderliche Instandsetzungs-, Erneuerungs- oder
Korrosionsschutzarbeiten sind nicht Bestandteil dieser Position
und gesondert
zu vereinbaren.

Nicht in dieser Position enthalten
Dübelverbindungen zur Befestigung der
Unterkonstruktion an der
Fundamentkonstruktion. Diese Leistungen werden unter
Position
03.04.05 gesondert vergütet.
Menge: 1,000 psch

**03.017 Vorhandene Unterkonstruktion Gitterrostabdeckungen Nord + Süd**
Wiedereinbau der vorhandenen Unterkonstruktion für die
Gitterrostabdeckung im Bereich der Fundamente des
Meridianbogens Nord und Süd gemäß Plan D001.
Ausführung der
vorhandenen Unterkonstruktion aus Profilstahl in der
Stahlsorte
S235 JR, bestehend aus Trägern aus IPE-, HEA- und
L-Profilen,
mit bestehendem Korrosionsschutz durch Feuerverzinkung
gemäß
DIN EN ISO 1461.

Leistungsumfang
Transport der außerhalb des Baufelds in einer örtlichen
Lagerhalle bzw. Lagercontainern eingelagerten
Unterkonstruktionen (Fahrweg Baustelle - Lagerhale/
Container
ca. 6 km)
fachgerechter Wiedereinbau der vorhandenen
Unterkonstruktion
ggf. erforderliche Anpassungs- und Montagearbeiten im
Zuge
des Wiedereinbaus
sämtliche erforderliche Kopf-, Fuß- und Anschlussbleche
alle notwendigen Bohrungen, Schraubverbindungen und
Schweißarbeiten
alle zur vertragsgemäßen Ausführung erforderlichen
Nebenleistungen

Der Wiedereinbau erfolgt unter der Annahme eines
ordnungsgemäßen Zustands der vorhandenen Unterkonstruktion.
Erforderliche
Instandsetzungs-, Erneuerungs- oder
Korrosionsschutzarbeiten
sind nicht Bestandteil dieser Position und gesondert
zu vereinbaren.

Diese Position enthält nicht
Dübelverbindungen zur Befestigung der
Unterkonstruktion an der
Fundamentkonstruktion. Diese Leistungen werden unter
Position
03.04.05 gesondert vergütet.
Menge: 1,000 psch

**03.018 Korrosionsschutz Außenflächen Stahlkonstruktion**
Korrosionsschutzbeschichtung der Außenflächen der
Stahlkonstruktion gemäß den anerkannten Regeln der Technik
sowie den
einschlägigen Normen und Richtlinien.

Die Beschichtung ist auszuführen auf:

den Außenflächen der Rohrbögen einschließlich
Ringflanschen,
den Innen- und Außenflächen der Koppelrohre,
dem Knotenpunkt zwischen Meridian- und Äquatorbogen,
den Ober- und Unterseiten der Fußplatten
einschließlich der
Schubknaggen.

Beschichtungssystem
Ausführung eines vierlagigen Beschichtungssystems mit
einer
Soll-Gesamtschichtdicke von 320 µm (NDFT), bestehend
aus:

Erste Grundbeschichtung
2K-Zinkstaub-Epoxidharz,Schichtdicke: 80 µm NDFT

Erste Zwischenbeschichtung
2K-Eisenglimmer-Epoxidharz oder
Polyurethan-Beschichtung mit
Eisenglimmer (MIO), Schichtdicke: 80 µm NDFT, Farbton
abgestimmt auf die nachfolgende Deckbeschichtung

Zweite Zwischenbeschichtung
wie erste Zwischenbeschichtung, Schichtdicke: 80 µm
NDFT

Deckbeschichtung
2K-Acryl-Polyurethan-Decklack oder
2K-Eisenglimmer-EP/PUR,
Schichtdicke: 80 µm NDFT

Oberflächenvorbereitung
Oberflächenvorbereitungsgrad Sa 2½ gemäß DIN EN ISO
12944.

Zusätzliche Anforderungen
Spalten, Fugen sowie sich überlappende Verbindungen
sind
gemäß ZTV-ING, Teil 4-3 bzw. DIN EN ISO 12944-3
dauerhaft
abzudichten.

Kontaktflächen vorgespannten Schraubverbindungen sind
gemäß
ZTV-ING, Teil 4-3, Abschnitt 5.3.5 bzw. DIN EN ISO
12944-3
korrosionsschutzgerecht auszuführen.

Die Leistung umfasst sämtliche hierfür erforderlichen
Materialien,
Arbeitsgänge, Nebenleistungen sowie die Einhaltung der
vorgegebenen Schichtdicken und Qualitätsanforderungen.

Angebotenes Fabrikat:

Liefer-/Herstellerwerk:
Menge: 1,000 psch

**03.019 Korrosionsschutz Innenflächen Stahlkonstruktion**
Korrosionsschutzbeschichtung der Innenflächen der
Stahlkonstruktion gemäß den anerkannten Regeln der Technik sowie den
einschlägigen Normen und Richtlinien.

Der Korrosionsschutz ist auszuführen im Inneren der:

Rohrbögen des Meridianbogens,
Rohrbögen des Äquatorbogens,
Zwischenstützen des Äquatorbogens.

Anforderungen an den Korrosionsschutz
Der Korrosionsschutz im Inneren der Stahlkonstruktion
muss
mindestens die Anforderungen gemäß ZTV-ING, Teil 4,
Abschnitt 3
erfüllen.

Oberflächenvorbereitung
Oberflächenvorbereitungsgrad Sa 2 gemäß DIN EN ISO
12944.

Zusätzliche Anforderungen
Spalten, Fugen sowie sich überlappende Verbindungen
sind
gemäß ZTV-ING, Teil 4-3 bzw. DIN EN ISO 12944-3
dauerhaft
abzudichten.
Kontaktflächen vorgespannten Schraubverbindungen sind
gemäß ZTV-ING, Teil 4-3, Abschnitt 5.3.5 bzw. DIN EN
ISO
12944-3 korrosionsschutzgerecht auszuführen.

Die Leistung umfasst sämtliche hierfür erforderlichen
Materialien,
Arbeitsgänge, Nebenleistungen sowie die Einhaltung der
geforderten Qualitätsanforderungen.

Angebotenes Fabrikat:

Liefer-/ Herstellerwerk:
Menge: 1,000 psch

### Los 04 Sonstige Arbeiten

**04.001 Schwingungstilger**
Herstellung, Lieferung, Montage, Inbetriebnahme und
Überprüfung
der Schwingungstilger im Bauwerk gemäß den
nachfolgenden
Anforderungen.

Allgemeine Anforderungen
Die Schwingungstilger sind gemäß der technischen
Beschreibung
und den Auslegungsgrundlagen in Anlage 3 herzustellen.
Dort sind
für jeden Schwingungstilger die maßgebenden
Schwingmassen,
Steifigkeiten, Schwingwege, Wirkrichtungen,
Abstimmungsfrequenzen und Dämpfungskonstanten festgelegt.

Die Einbauorte sowie die geometrischen Randbedingungen
sind im
Plan D005 dargestellt.

Es sind insgesamt 9 Schwingungstilger von einem
Hersteller zu
liefern, um die vollständige Systemkompatibilität
sicherzustellen.

Planung und Konstruktion
Planung und konstruktive Auslegung der
Schwingungstilger auf
Grundlage von Plan D005 und Anlage 3.
Maximales Gesamtgewicht je Schwingungstilger inklusive
Konstruktion: ca. 1,5 t.
Auslegung der Schwingungstilger für die angegebenen
maximalen Schwingwege und Wirkrichtungen.

Werkseitige Einstellung und Nachweise
Werkseitige Einstellung der Schwingungstilger auf die
vorgegebene Abstimmungsfrequenz mit einer Genauigkeit
von
± 0,05 Hz.
Nachweis der Einhaltung des Frequenzbereichs bei einem
Schwingweg von ± 40 mm.
Auslegung der integrierten Dämpfer so, dass der
geforderte
Dämpfungsgrad in Wirkrichtung mit einer Toleranz von ±
10 %
eingehalten wird.
Nachweis durch den Hersteller, dass der
Mindestdämpfungsgrad über mindestens fünf aufeinanderfolgende Zyklen bei der jeweils angegebenen
Maximalamplitude
eingehalten wird.

Konstruktive und funktionale Anforderungen
Die Dämpfer sind auslaufsicher auszuführen und durch
Manschetten oder geeignete Materialien gegen das
Eindringen von
Fremdstoffen zu schützen.
Die Schwingungstilger sind wartungsfrei auszulegen.
Die Funktionsfähigkeit der Schwingungstilger ist für
die gesamte
Bauwerkslebensdauer von 50 Jahren zu gewährleisten.
Die Überprüfung der Schwingungstilger erfolgt
ausschließlich im
Rahmen der üblichen Bauwerksinspektionen nach DIN 1076
oder nach extremen Sturmereignissen.

Korrosionsschutz
Die Befestigungskonstruktion der Schwingungstilger
innerhalb
der Rohrbögen ist feuerverzinkt auszuführen.
Der Korrosionsschutzes an den Auflagerpunkten im Rohr
ist
sicherzustellen
Die Federn der Tilger sind mit EPS-Beschichtung oder
gleichwertigem Korrosions- und Oberflächenschutz ausführen.

Freigabe, Dokumentation und Fertigung
Sämtliche Planungsunterlagen, technischen Datenblätter
und
Berechnungen sind vor Fertigungsbeginn dem AG sowie dem
Prüfingenieur zur schriftlichen Freigabe vorzulegen.
Die Fertigung darf erst nach schriftlicher Freigabe
erfolgen.
Die Dokumentation der werkseitigen Prüf- und
Einstellprotokolle
einschließlich der dynamischen Eigenschaften und ggf.
vorgenommener Anpassungen ist dem AG vor Auslieferung
schriftlich
zu übergeben.

Montage, Transport und Inbetriebnahme
Die nachträgliche Justierbarkeit der dynamischen
Eigenschaften
über die seitlichen Wartungsöffnungen ist
sicherzustellen.
Werkstattseitiges Einstellen, Prüfen, Dokumentieren und
Montieren der Schwingungstilger gemäß den technischen
Vorgaben.
Schutz der Schwingungstilger während Transport und
Montage
durch geeignete Transportsicherungen.
Nach Montage der Stahlkonstruktion sind die Transportsicherungen zu entfernen und die Schwingungstilger
funktionsbereit zu aktivieren.

Feinjustierung im Bauwerk
Feinjustierung der Schwingungstilger durch Variation
der
Schwingmasse auf Grundlage von Messungen eines vom AG
beauftragten externen Sachverständigen.
Für Messungen und Feinjustierungen im Bauwerk (Umfang:
2
Arbeitstage) stellt der AN sämtliche erforderlichen
Hebezeuge,
Arbeitsbühnen, Hilfsmittel sowie das notwendige
Fachpersonal
zur Verfügung.

Die Leistung umfasst sämtliche zur vertragsgemäßen
Ausführung
erforderlichen Nebenleistungen.

Angebotenes Fabrikat:
Menge: 9,000 Stk

**04.002 Gitterrostabdeckungen für Fundamente der Zwischenstützen**
Herstellung, Lieferung und Montage der
Gitterrostabdeckungen für
die Fundamente der Zwischenstützen West und Ost.

Ausführung der Gitterrostabdeckungen als Pressroste
aus Stahl
S235 JR, mit Korrosionsschutz durch Feuerverzinkung
gemäß DIN
EN ISO 1461.

Technische Ausführung der Gitterrostabdeckungen
Maschenteilung: 33,3 × 33,3 mm
Tragstäbe: 50 × 3 mm
Füllstäbe: 10 × 2 mm
Ellipsenförmiger, passgenauer Ausschnitt entsprechend
der
Durchdringung der Zwischenstützen
Umlaufende Randeinfassung
Sämtliche erforderlichen Befestigungsmittel zur Lage-
und
Abhebesicherung der Gitterroste

Leistungsumfang
vollständige Verlege- und Detailplanung der
Gitterrostabdeckungen
maß- und passgerechte Montage
alle zur ordnungsgemäßen Ausführung erforderlichen
Nebenarbeiten und Nebenleistungen
Menge: 1,000 t

**04.003 Gitterrostabdeckungen für Fundamente Ost/West und Nord/Süd**
Montage der vorhandenen Gitterrostabdeckungen im
Bereich der
Fundamente Ost / West sowie Nord / Süd.

Leistungsumfang
Transport der außerhalb des Baufelds in einer örtlichen
Lagerhalle bzw. Lagercontainern eingelagerten
Gitterroste
(Fahrweg Baustelle - Lagerhale/ Container ca. 6 km)
fachgerechte Montage und Ausrichtung der vorhandenen
Gitterrostabdeckungen
Lieferung und Montage sämtlicher erforderlicher
Befestigungsmittel zur Lage- und Abhebesicherung der
Gitterroste
alle zur ordnungsgemäßen und sicheren Montage
erforderlichen
Nebenleistungen
Menge: 1,000 psch

**04.004 Abdeckkappen Ankerstäbe**
Herstellung, Lieferung und Montage von Abdeckkappen zum
Korrosionsschutz der Ankerstäbe nach dem Aufbringen der
Vorspannkräfte.

Ausführung der Abdeckkappen aus Kunststoff mit einem
Innendurchmesser von d = 260 mm, passend zum
Durchmesser
der Unterlegscheiben der Ankerstäbe.

Leistungsumfang
Fettung der Ankerstäbe nach dem Aufbringen der
Vorspannkraft
Dauerelastische und hinterlaufsichere Abdichtung der
Fuge
zwischen Abdeckkappe und Fußplatte
Lagesicherung der Abdeckkappen gegen Verschieben oder
Abheben
alle zur ordnungsgemäßen und dauerhaften Ausführung
erforderlichen Nebenleistungen

Die Abdeckkappen sind so auszuführen, dass der
Korrosionsschutz der Ankerstäbe für die vorgesehene
Nutzungsdauer des Bauwerks dauerhaft gewährleistet ist.

Erforderliche Wartungs- oder Erneuerungsarbeiten sind
nicht
Bestandteil dieser Position und gesondert zu
vereinbaren, sofern
nicht ausdrücklich anders festgelegt.
Menge: 96,000 Stk

**04.005 Dübelverbindungen**
Lieferung und Montage der Dübelverbindungen zur
Befestigung der
Unterkonstruktionen für die Gitterroste der
Zwischenstützen gemäß
den statischen und konstruktiven Erfordernissen.

Es sind Dübelverbindungen mit bauaufsichtlicher
Zulassung zu
verwenden.

Technische Eigenschaften
Gewinde: M16
Verankerungstiefe: 100 mm

Die Leistung umfasst sämtliche hierfür erforderlichen
Materialien,
Bohrarbeiten, Reinigungsarbeiten, Montage- und
Spannarbeiten
sowie alle zur ordnungsgemäßen Ausführung notwendigen
Nebenleistungen.

Angebotenes Fabrikat:
Menge: 84,000 Stk

**04.006 Anschluss an vorhandenen Blitzschutz**
Herstellung des Anschlusses der neuen
Rohrbogenkonstruktion an
den vorhandenen Blitzschutz.

Ausführung des Anschlusses an die einbetonierten
Erdungsplatten
im Bereich der Fundamente West und Süd sowie an den
Zwischenstützen, gemäß den Anforderungen der DIN 57185
/ VDE
0185 (Blitzschutz und Erdung).

Leistungsumfang
Herstellung sämtlicher erforderlicher
Überbrückungseinrichtungen für nichtleitende Bauteile
Ausführung aller notwendigen Bohrungen, Anschlüsse und
Befestigungspunkte für Schraubverbindungen an der
Stahlkonstruktion
Korrosionsschutzgerechte Ausführung aller Anschluss-
und
Übergangsbereiche
alle Nebenarbeiten zur Herstellung einer fachgerechten,
dauerhaft leitfähigen Erdungs- und Blitzschutzanbindung

Die Leistung umfasst sämtliche Materialien,
Arbeitsgänge und
Nebenleistungen zur normgerechten und dauerhaften
Ausführung.
Menge: 1,000 psch

**04.007 Montage Gradmarkierungen Rohrbögen (rechteckig)**
Montage der vorhandenen und zuvor zurückgebauten und
eingelagerten Befestigungskonstruktionen der
rechteckigen
Gradmarkierungen an den Rohrbögen.

Ausführung gemäß den Plänen D1, D7 und D244. Die
Befestigungskonstruktionen bestehen aus Stahl in der
Güte S235
JR und umfassen je Markierung:

2 Anschweiß-Gewindebolzen M16, galvanisch verzinkt,
werkseitig montiert (gemäß Position 6.14),
geschweißtes T-förmiges Anschlussprofil,
Blechtafel ca. 400 × 400 mm, Dicke t = 6 mm,
rückseitig angeschweißtes Anschlussblech, Dicke t = 8
mm.

Leistungsumfang
Transport der außerhalb des Baufelds in einer örtlichen
Lagerhalle bzw. Lagercontainern eingelagerten
Gradmarkierungen (Fahrweg Baustelle - Lagerhale/
Container
ca. 6 km)
Einmessung und Festlegung der exakten Lage der
Gradmarkierungen,
Montage der Befestigungskonstruktionen nach Errichtung
der
Rohrbögen,
Aufkleben von zwei UV- und witterungsbeständigen
elastomeren Zwischenlagen je Markierung, Dicke jeweils
t = 15
mm,
sämtliche erforderlichen Montage-, Justage- und
Befestigungsarbeiten,
alle Nebenleistungen zur funktionsgerechten, maß- und
passgenauen Montage.
Menge: 25,000 Stk

**04.008 Montage Gradmarkierungen Rohrbögen (rund)**
Wie Pos. 03.04.07, jedoch Anbringen der vorhandenen
und zum
Wiedereinbau gelagerten Gradmarkierungen der Rohrbögen
in
runder Ausführung mit runden Blechtafeln, Durchmesser
ca. d =
280 mm, t = 6 mm.
Menge: 39,000 Stk

**04.009 Montage Gradmarkierungen Rohrbögen (sternförmig)**
Wie Pos. 03.04.07, jedoch Anbringen der vorhandenen
und zum
Wiedereinbau gelagerten Gradmarkierungen der Rohrbögen
in
sternförmiger Ausführung mit sternförmigen Blechtafeln,
Durchmesser ca. d = 600 mm, t = 6 mm.
Menge: 1,000 Stk

**04.010 Markierungen Sonnenbahn**
Herstellung, Lieferung und Montage der Markierungen der
Sonnenbahn einschließlich der Befestigungskonstruktion.

Ausführung der Markierungen und der
Befestigungskonstruktion in
Stahlgüte S235 JR, angelehnt an die Pläne D1 und D244.

Konstruktion der Markierungen
Die Markierung der Sonnenbahn einschließlich der
Befestigungskonstruktion besteht je Markierung aus:

2 Anschweiß-Gewindebolzen M16, galvanisch verzinkt,
werkseitig montiert (gemäß Position 6.14),
geschweißtem T-förmigem Anschlussprofil,
Blechtafel ca. 800 × 400 mm, Dicke t = 6 mm,
rückseitig angeschweißtem Anschlussblech, Dicke t = 8
mm.

Positionierung
Die Positionierung der Markierungen der Sonnenbahn
einschließlich Befestigungskonstruktion erfolgt:

auf dem Meridianbogen für zwei Markierungen bei ±
23,4°,
auf den beiden Abstützungen des Äquatorbogens jeweils
eine
Markierung pro Abstützung bei - 23,4°,

jeweils angelehnt an die Pläne D1 und D244.

Leistungsumfang
Transport der außerhalb des Baufelds in einer örtlichen
Lagerhalle bzw. Lagercontainern eingelagerten
Gradmarkierungen (Fahrweg Baustelle - Lagerhale/
Container
ca. 6 km)
Einmessung und Festlegung der exakten Lage der
Markierungen,
Montage nach Errichtung der Rohrbögen,
Aufkleben von zwei UV- und witterungsbeständigen
elastomeren Zwischenlagen je Markierung, Dicke jeweils t = 15
mm,
sämtliche erforderlichen Montage-, Justage- und
Nebenarbeiten
zur funktionsgerechten, maß- und passgenauen Montage.
Menge: 4,000 Stk

**04.011 Reflektierende Folie Gradmarkierungen**
Herstellung, Lieferung und Montage von
retroreflektierender Folie
für die Gradmarkierungen. Die Folie ist passgenau
zugeschnitten
und dauerhaft auf den Blechtafeln der Positionen
03.04.07,
03.04.08, 03.04.09 und 03.04.10 zu verkleben.

Ausführung / Mengen
Lieferung und Montage der retroreflektierenden Folie
wie folgt:

25 Stück retroreflektierende Folie, Format 40 × 40 cm
(zugehörig zu Position 03.04.07),
39 Stück retroreflektierende Folie, Durchmesser 28 cm
(zugehörig zu Position 03.04.08),
1 Stück retroreflektierende Folie, sternförmig,
Durchmesser ca.
60 cm (zugehörig zu Position 03.04.09),
4 Stück retroreflektierende Folie, Format 80 × 40 cm
(zugehörig zu Position 03.04.10).

Farbe
weiß

Leistungsumfang
restloses Entfernen der vorhandenen Folien,
fachgerechte Vorbereitung der Gradmarkierungen für die
Applikation der neuen Folien
passgenauer Zuschnitt der Folien,
dauerhafte, UV- und witterungsbeständige sowie
wartungsfreie
Verklebung,
alle zur ordnungsgemäßen und dauerhaften Ausführung
erforderlichen Nebenleistungen.

Angebotenes Fabrikat:
Menge: 9,000 m²

**04.012 Montage Befestigungen Monitoringsystem**
Werkseitige Herstellung, Lieferung und Montage der
Befestigungen
zur Montage der Plattform des Monitoringsystems am
Meridianbogen.

Lieferung und werkseitige Montage sämtlicher
erforderlicher
Befestigungselemente einschließlich:

aller Anschlussbleche,
erforderlicher Bohrungen,
sämtlicher werkseitig auszuführender Schweißarbeiten,
Vermessungs- und Einmessarbeiten,
aller Schraubverbindungen,

zur Aufnahme der Monitoringplattform gemäß Anlage 7.

Die Ausführung erfolgt unter Berücksichtigung der
Korrosionsschutzanforderungen des Meridianbogens.

Konstruktion und Lage der Befestigungspunkte sind im
Plan D006
dargestellt.

Die Leistung umfasst sämtliche zur vertragsgemäßen
Herstellung
und Montage erforderlichen Nebenleistungen.
Menge: 1,000 psch

**04.013 Montage Monitoringsystem**
Baustellenseitige Montage des Monitoringsystems auf
der hierfür
vorgesehenen, werkseitig hergestellte und montierte
Befestigungsplattform am Meridianbogen gemäß Position 03.04.12.

Das Monitoringsystem ist gemäß den Vorgaben und
Angaben in
Anlage 7 sowie gemäß Plan D006 fachgerecht zu
montieren,
auszurichten und standsicher zu befestigen.

Leistungsumfang
Transport des außerhalb des Baufelds in einer örtlichen
Lagerhalle bzw. Lagercontainern eingelagerten
Monitoringsystems (Fahrweg Baustelle - Lagerhale/
Container
ca. 6 km)
Montage des Monitoringsystems auf der vorhandenen
Befestigungsplattform,
Ausrichten und Justieren des Systems gemäß Plan- und
Herstellerangaben,
Herstellung sämtlicher erforderlicher
Schraubverbindungen
zwischen Monitoringsystem und Befestigungsplattform,
Verwendung geeigneter Verbindungsmittel unter
Berücksichtigung der Korrosionsschutzanforderungen,
funktionsgerechte Fixierung des Systems für den
vorgesehenen
Monitoringbetrieb,
alle zur ordnungsgemäßen und sicheren Ausführung
erforderlichen Nebenleistungen.
Menge: 1,000 psch

**04.014 Zugangsleiter Fundamente Zwischenstützen**
Lieferung und Montage einer ortsfesten Steigleiter für
den Zugang
zu den Fundamenten der Zwischenstützen. Ausführung der
Steigleiter gemäß DIN 18799 aus Aluminium oder
Edelstahl.

Technische Anforderungen
Leiterlänge: ca. 1,70 m
Rutschhemmende Sprossen
Sprossenabstand: ca. 280300 mm
Lichte Leiterbreite: = 300 mm
Steigraumtiefe: = 200 mm

Befestigung
Befestigung der Steigleiter über korrosionsbeständige
Konsolen
bzw. Wandanker, einschließlich aller erforderlichen
Verbindungsmittel.

Leistungsumfang
Die Leistung umfasst:
Lieferung der Steigleiter einschließlich
Befestigungsmittel,
fachgerechte Montage, Ausrichtung und Verankerung,
Einhaltung der geltenden Arbeitsschutz- und
Unfallverhütungsvorschriften,
Durchführung einer Funktionsprüfung,
sämtliche zur vertragsgemäßen Ausführung erforderlichen
Nebenleistungen.
Menge: 2,000 Stk

**04.015 Montage Peilmarken und Sternmasten**
Montage und Ausrichtung (Einmessung) der vorhandenen
und zum
Wiedereinbau gelagerten Peilmarken und Sternmasten.

Die Ausführung erfolgt gemäß den Plänen 05.01, 05.02,
05.03D,
05.04 und 05.07.

Leistungsumfang
fachgerechte Montage der Peilmarken und Sternmasten,
Einmessung und exakte Ausrichtung gemäß Planvorgaben,
alle zur ordnungsgemäßen Befestigung erforderlichen
Montage-
und Justierarbeiten,
sämtliche Nebenleistungen zur funktionsgerechten und
maßgenauen Ausführung.
Menge: 1,000 psch

**04.016 Zustiegssperre Äquatorbogen**
Lieferung und Montage einer Zustiegssperre aus Metall
im
Fußpunktbereich des Äquatorbogens zur Verhinderung des
unbefugten Aufstiegs.

Ausführung
Ausführung als oberseitige, umlaufende Zustiegssperre
über ca.
1/3 des Rohrumfangs, bestehend aus einer mehrreihigen
Stachelleiste.

Die Zustiegssperre besteht aus:
segmentierten Tragschienen aus Edelstahl oder feuerverzinktem Stahl,
aufgeschweißten, nach außen und oben geneigten Rundstahlstiften.

Technische Anforderungen
Stiftlänge: ca. 4080 mm
Stiftdurchmesser: = 4 mm

Befestigung und Korrosionsschutz
Werkseitige form- und kraftschlüssige Befestigung an
den
Fußpunktsegmenten des Äquatorbogens,
Anpassung an den vorhandenen Querschnitt des
Rohrbogens,
Oberfläche korrosionsgeschützt entsprechend der
Einsatzumgebung und den Korrosionsschutzanforderungen der Stahlkonstruktion.

Leistungsumfang
Lieferung der Zustiegssperre einschließlich aller
Befestigungsmittel,
Vermessung und Anpassung an die örtlichen
Gegebenheiten,
vollständige Montage einschließlich aller
Nebenarbeiten zur
funktionsgerechten Ausführung.
Menge: 2,000 Stk

**04.017 Ankerplatte für Fundamentanker**
Herstellung und Lieferung einer kreisringförmigen
Ankerplatte für
Fundamentanker.

Technische Ausführung
Werkstoff: Stahlgüte S355 NL
Dicke: t = 80 mm
Außendurchmesser: Da = 2.160 mm
Innendurchmesser: Di = 1.360 mm
Einzelgewicht: ca. 1.390 kg

Die Ankerplatte ist mit 16 passgenauen Bohrungen (d =
86 mm) für
Anker M80 auszuführen.

Anordnung, Lage und Abmessungen der Bohrungen gemäß
Plan
D003.

Leistungsumfang:
Fertigung der Ankerplatte einschließlich Zuschnitt,
mechanische Bearbeitung und Bohren der Ankerlöcher,
Lieferung der fertig bearbeiteten Ankerplatte,
alle zur vertragsgemäßen Herstellung und Lieferung
erforderlichen Nebenleistungen.
Menge: 2,000 Stk

### Los 05 Stundenlohn- und Nachweisarbeiten

**05.001 Verrechnungssatz für Polier**
Stundenlohnarbeiten sind nur auf besondere Anordnung
des AG
bzw. der Bauleitung gemäß VOB/B auszuführen. Der
Verrechnungssatz für die jeweilige Arbeitskraft
umfasst sämtliche
Aufwendungen, insbesondere:

den tatsächlichen Lohn einschließlich
vermögenswirksamer
Leistungen,
Lohn- und Gehaltsnebenkosten,
Zuschläge für Gemeinkosten (z. B. Sozialkassenbeiträge,
Winterbauumlage u. Ä.),
Zuschläge für Überstunden,
Zuschläge für Nacht-, Sonn- und Feiertagsarbeit
werden, sofern
angeordnet, gesondert vergütet.

Stundenlohn- und Nachweisarbeiten, die nicht in den
Leistungspositionen des Leistungsverzeichnisses enthalten sind
und aufgrund unvorhersehbarer Erfordernisse erforderlich
werden, dürfen
ausschließlich nach besonderer Anordnung der
Bauleitung bzw.
des AG ausgeführt werden.

Anmeldung, Erfassung und Abrechnung der
Stundenlohnarbeiten
erfolgen ausschließlich nach prüfbarem Nachweis gemäß
den
Bestimmungen der VOB/B, insbesondere unter Vorlage von:

Stundenlohnzetteln,
Materialnachweisen,
Geräteaufstellungen.

Abrechnungseinheit
Stunde  Polier / Schachtmeister oder gleichwertige
Arbeitskraft
Menge: 8,000 Std

**05.002 Verrechnungssatz für Spezialfacharbeiter**
wie Pos. 03.05.01 jedoch Spezialfacharbeiter
Menge: 8,000 Std

**05.003 Verrechnungssatz für Schlosser**
wie Pos. 03.05.01, jedoch Schlosser
Menge: 8,000 Std

**05.004 Verrechnungssatz für Schweißer**
wie Pos. 03.05.01, jedoch Schweißer
Menge: 8,000 Std

**05.005 Verrechnungssatz für Hilfskraft**
wie Pos. 03.05.01, jedoch Hilfskraft
Menge: 8,000 Std

USt %: 19,00
